# Elektrotechnik
Angebotsaufforderung (GAEB 90, DA83)
Eröffnung: 09.06.26 00:00
Ende der Zuschlagsfrist: 09.07.26
Währung: EUR
Auftraggeber: Bundesrepublik Deutschland vertreten durch

## Elektrotechnik
Datum: 13.05.26

*Hinweis*
L E I S T U N G S V E R Z E I C H N I S

FÜR DAS BAUVORHABEN:  A.02141.00
  BAB A3 AM Erlangen
  LAK Sanierung mit Neubau
  Waschplatz + Kehrgutfläche

AUFTRAGGEBER:  Die Autobahn GmbH des Bundes,
  Niederlassung Nordbayern
  Flaschenhofstraße 55
  90402 Nürnberg

ARCHITEKT:
..........................................
  ..........................................
  ..........................................

FACHPLANER:
..........................................
  ..........................................
  ......................................

LEISTUNG / GEWERK:  Elektroinstallation

ABGABEORT:  siehe Formblätter

ABGABETERMIN:  siehe Anschreiben

ABLAUF BINDEFRIST:  siehe Anschreiben

Angebotssumme - netto in
EUR....................................................
.................................

Angebotssumme incl. Mwst. in
EUR................................---.................
.........................  (vom Bieter
auszufüllen)---(geprüft.......................)

(Ort)
...................................................
den,
.......................................................
.................
  (Stempel und rechtsverb. Unterschrift des
Bieters)

*Hinweis*
Objekt- und Baubeschreibung

1. Baumaßnahme

Standort:  Autobahnmeisterei Erlangen.
  An der Autobahn 1. 91058 Erlangen

Baubeschreibung BAB

Ziel der Maßnahme ist der Einbau von zwei 4-reihigen
Festplatzverteilern mit je einer 32A CEE Steckdose,
einer 16A CEE-Steckdose, einer Doppelsteckdose, einem
Hauptschalter und einem Verteiler mit Reserveplätzen,
welcher die Container, die Hebeanlage und die
Ölabscheider versorgt, inkl. Neubau von zehn
Beleuchtungsmasten in zwei separaten Bereichen der
Autobahnmeisterei Erlangen.

Bereich 1 (Waschplatz):

Der Festplatzverteiler wird neben einem neuerrichtetem
Container eingebaut und wird über bestehende Lehrrohre
an die bestehende NSHV im Dienstgebäude angeschlossen.
Die bestehenden Mastleuchten sollen abmontiert werden
und durch 2 neue Mastleuchten mit jeweils 4 Lampen (8m
Lichtpunkthöhe) sowie 3 neue Mastleuchten mit jeweils
einer Lampe (4m Lichtpunkthöhe) einschl. einer
Teilverkabelung. Die Steuerung der Mastleuchten erfolgt
über Lichtschranken. Diese sind im Bestand und sollen
weiterverwendet werden. Die Stromversorgung der
Mastleuchten erfolgt aus dem Hauptgebäude.
Der Festplatzverteiler soll außerdem folgende
Anschlüsse bereitstellen:
Anschluss für Hebeanlage Wasser (400V)
Anschluss für Ölabscheider (230V)
Anschluss für einen Dampfstrahler im Container (400V)
Anschluss für Container (230/400V)

Bereich 2 (bei Streuguthalle & Neubau Kehrgutfläche):

Der Festplatzverteiler wird neben einen Container neben
einer neuerrichteten Kehrgutfläche eingebaut und wird
über bestehende Leerrohre an die bestehende NSHV im
Dienstgebäude angeschlossen.
Die bestehenden Mastleuchten sollen abmontiert werden
und durch 2 neue Mastleuchten mit jeweils 3 neue Lampen
(8m Lichtpunkthöhe) sowie 3 Mastleuchten mit jeweils
einer Lampe (4m Lichtpunkthöhe) einschl. einer neuen
Verkabelung. Die Steuerung der Mastleuchten erfolgt
über Lichtschranken. Diese sollen neu aufgebaut werden
und in den Festplatzverteiler integriert werden. Die
Stromversorgung erfolgt ebenfalls aus dem
Festplatzverteiler.
Der Festplatzverteiler soll außerdem folgende
Anschlüsse bereitstellen:
Anschluss für Ölabscheider (230V)
Anschluss für einen Dampfstrahler im Container (400V)
Anschluss für Container (230/400V)

Bei Technischen Störungen der Hebeanlage sowie der
beiden Ölabscheider ist im Containerbereich (Bereich 1)
eine Optisch/Akustische Warneinrichtung vorzusehen.

*Hinweis*
Allgemein

Lieferterminkritische Produkte sind sofort nach der
Auftragserteilung zu bestellen. Dies hat in Absprache
mit dem Bauherrn zu erfolgen.
Aufmaß ist wöchentlich zu übergeben.
Alle Anlagenteile sind komplett zu liefern und
betriebsfertig zu montieren.
Einheitspreise sind inklusive systemgebundenem Zubehör,
Klein- und Befestigungsmaterial kalkuliert.
Die Entsorgung des Verpackungsmaterials ist in den
Einheitspreis einkalkuliert. Ein Entsorgungsnachweis
über die fachgerechte Entsorgung nach den geltenden
Bestimmungen ist unaufgefordert vorzulegen.
Das Transportieren der Anlagenteile auf der Baustelle
ist in den Einheitspreis einkalkuliert.
Die Baustelleneinrichtungen wie z.B. Materiallager,
Bautür,  Baucontainer und Bauwagen sind in den
Einheitspreis einkalkuliert.
Die Koordination mit der Bauherrschaft, den
haustechnischen Gewerken, den Behörden, dem
Versorgungsunternehmen, der Feuerwehr und den
Sachverständigen, sowie mit allen beteiligten Firmen
sind in die Einheitspreise einkalkuliert. Die Stellung
der jeweiligen Anträge sind in die Einheitspreise
einkalkuliert.
Die Abnahmen der Anlagen durch einen unabhängigen
Sachverständigen wie z.B. TÜV oder DEKRA sind in die
Einheitspreise einkalkuliert.
In den Zentralen und Verteilungen ist eine Platzreserve
von 30% einkalkuliert.
Die gegenständlichen Anlagen und Anlagenteile sind nach
derzeitig gültigem Vorschriftenwerk sowie nach Regel
der Technik zu installieren.
Auf  Wunsch des Bauherrn ist eine Bemusterung der
Anlagen in Funktion durchzuführen. Dies ist in den
Einheitspreis einkalkuliert.
In den Einheitspreis ist die Verlegung bzw. Montage der
nach beschriebenen Anlagen, mit Arbeitsbühnen oder
Leitern, einer Installationshöhe von bis zu 3 m
einkalkuliert.
Sämtliche Kabel und Leitungen sind auf der gesamten
Installationsstrecke kreuzungsfrei zu verlegen und zu
bündeln. Die Zuglastwerte und die Biegeradien sind
unbedingt einzuhalten.
Bei Arbeiten im Doppelboden bzw. Hohlraumboden darf
maximal nur jede zweite Platte geöffnet werden. Der
Mehraufwand für das Einziehen bzw. Fädeln der Kabel und
Leitungen ist in den Einheitspreis mit einkalkuliert.
Sowie Typen- oder Bestellnummern in der
Leistungsbeschreibung verwendet wurden, wurden sie nur
für das eigentliche Produkt, nicht jedoch für das
erforderliche Montage und sonstige Zubehör angegeben.
Dies ist in die Einheitspreise einkalkuliert.
Eine Einweisung des Bauherrn über alle Anlagen durch
die Fachfirma ist in die Einheitspreise einkalkuliert.
Eine Geheimhalteerklärung ist im Auftragsfall durch den
Bauherr zu übergeben und vom Auftragsnehmer an
Mitarbeiter weiterzureichen und zu unterschreiben.
Inklusive der Nachunternehmer.
Die gesetzlichen Mindestlöhne sind einzuhalten.

### 01 Elektroinstallation

#### 01.01 Leuchten

**01.01.0010 LED-Aufsatz- und Ansatzleuchte 160-730**
LED-Aufsatz- und Ansatzleuchte 160-730

LED-Aufsatz- und Ansatzleuchte mit klarer Linienführung
und attraktiver Silhouette.
Mit intelligentem Label zum schnellen Aufrufen von
Leuchten-Informationen mittels QR-Code.
Aufsatz- und Ansatzmontage auf bzw. an Mastzopf Ø 76
mm. Neigungswinkel 0°...90°, in 5°-Schritten
einstellbar, skaliert. Einfach und schnell von Aufsatzzur Ansatzleuchte mittels einer von außen zugänglichen
Schraube einstellbar.
Mit SLR-Ausstattung (Smart Lighting Ready).
Zhaga Sockel am Leuchtenkopf oben.
Mit asymmetrisch breit strahlender
Lichtstärkeverteilung.
Lichtstärkeverteilung: direkt
Material Reflektor: PMMA
Leuchtenkörper aus Aluminium-Druckguss. Drehpunkt aus
UV- und witterungsbeständigem ASA.
Leuchtenkörper (Primärfarbe) und Drehpunkt
(Zusatzfarbe) farblich abgesetzt.
anthrazit / silbergrau, (ähnlich DB 703 / RAL 9006)
Mast auf Anfrage erhältlich.
Montageort: Outdoor Maste
Mit elektronischem Betriebsgerät, schaltbar
Betriebsgerät gemäß Ökodesign-Anforderungen
austauschbar.
Stoßspannungsfestigkeit Differential Mode / Common
Mode: 6 kV / 10 kV.
Mittlere Bemessungslebensdauer LCLO (tq 25 °C) =
100.000 h.
Lichtquelle gemäß Ökodesign-Anforderungen austauschbar.
Der Bemessungslichtstrom der Leuchte kann mittels App
und NFC (Near Field Communication) um 50% reduziert
werden. Im Auslieferungszustand sind 100% des
Bemessungslichtstroms eingestellt.
Leuchtenlichtstrom und Lichtfarbe fest eingestellt, mit
Lichtstromkonstanthaltung am Ende der Lebensdauer
(CLO).
Bemessungslichtstrom 16000 lm,
Bemessungsleistung 116 W,
maximale Leuchten-Lichtausbeute 142 lm/W.
Leistungsfaktor _ > 0,95,
Farbwiedergabeindex: Ra > 70
Lichtfarbe: warmweiß
Farbtemperatur: 3000 K
Farborttoleranz (initial MacAdam) = 5 SDCM
Schutzklasse (DIN EN 61140): II
Schutzart (DIN EN 60529): IP66
Windangriffsfläche fw: 0.14 m2
Gewicht: 8.1 kg.
Zhaga / D4I zertifiziert
ENEC zertifiziert
Leuchte 10 Jahre, Ersatzteile (LED-Modul,
Betriebsgerät, optisches System) 15 Jahre nach
Rechnungsdatum unter Vorbehalt vertretbarer Änderungen,
die dem Fortschritt dienen, verfügbar.
Lichtpunkthöhe max. 10000 mm.
L x B ca. (750 x 243 mm)
Menge: 8,000 St

**01.01.0020 LED-Aufsatz- und Ansatzleuchte 136-730**
LED-Aufsatz- und Ansatzleuchte 136-730

Mastaufsatzleuchte mit klarer Linienführung und
attraktiver Silhouette.
Mit intelligentem Label zum schnellen Aufrufen von
Leuchten-Informationen
mittels QR-Code.
Aufsatzmontage auf Mastzopf Ø 76 mm.
Voreingestellter Neigungswinkel 0 °.
Neigungswinkel 0° bis 90°, in 5°-Schritten einstellbar,
skaliert.
Die Mastbefestigung erfolgt mit zwei
Befestigungsschrauben nach EN 60598-2-3 aus Edelstahl.
Mast auf Anfrage erhältlich. Leuchtenlichtstrom und
Lichtfarbe fest eingestellt,
mit Lichtstromkonstanthaltung am Ende der Lebensdauer
(CLO). LED-System
bestehend aus 12 MLT-LED-Modulen mit jeweils 4 LED In
MLT-
Ausführung (Multi-Lens-Technologie), bestehend aus
hocheffizienten,
UV- und temperaturbeständigen Linsensystemen in
Vierfachanordnung.
Mit asymmetrischbreit strahlender
Lichtstärkeverteilung. Zur flexiblen Anpassung an
kundenspezifische Beleuchtungsaufgaben stehen weitere
Abstrahlcharakteristiken zur
Verfügung.
Bemessungslichtstrom 13.600 lm,
Bemessungsleistung 98 W,
Leuchten-Lichtausbeute 138 lm/W.
Leistungsfaktor _ 1.
Lichtfarbe Warmweiß, ähnlichste Farbtemperatur (CCT)
3000 K,
allgemeiner Farbwiedergabeindex (CRI) 70,
Farborttoleranz (initial MacAdam) < 5 SDCM.
Die Lichtquelle ist entsprechend der
Ökodesign-Anforderungen (VO (EU) 2019/2020)
austauschbar.
Mittlere Bemessungslebensdauer LCLO (tq 25°C) = 100.000
h.
Leuchtenkörper aus Aluminium-Druckguss. Farbe DB703 /
RAL9006.
Leuchtenkörper (Primärfarbe) und Drehpunkt
(Zusatzfarbe) farblich abgesetzt.
Drehpunkt aus UV- und witterungsbeständigem ASA. Die
Befestigungselemente sind in Gehäusefarbe beschichtet.
Werkzeuglos, mittels Kniehebelverschluss zu öffnende
VG-Raum-Abdeckung aus Aluminium-Druckguss. Der E-Block
kann werkzeuglos entnommen werden. Die austauschbare
Abdeckscheibe aus wärmebehandeltem
Einscheiben-Sicherheitsglas ist mit vier
Befestigungselementen aus Edelstahl sicher am
Leuchtengehäuse befestigt. Die Abdeckung ist mit einer
langlebigen, UV-
beständigen Polyurethan-Dichtung ausgestattet.
Maße des Leuchtenkopfes (L x B x H): 646 x 243 x 193.
Gewicht: 7,91 kg.
Schutzklasse (EN 61140): II,
Schutzart (DIN EN 60529): IP66,
Stoßfestigkeitsgrad nach IEC 62262: IK09.
Zulässige Umgebungstemperatur (ta): -40 °C bis 25 °C.
Windangriffsfläche Fw (m²) = 0,14.
Werkseitig angeschlossene Anschlussleitung, Länge 10 m.
PVC-Mantelleitung NYM.
Mit elektronischem Betriebsgerät, schaltbar. Das
Betriebsgerät ist
entsprechend der Ökodesign-Anforderungen (VO (EU)
2019/2020) austauschbar. Stoßspannungsfestigkeit
Differential Mode / Common Mode: 6 kV / 10 kV.
Das Produkt erfüllt die grundlegenden Anforderungen der
anwendbaren EU-Richtlinien und des
Produktsicherheitsgesetzes und trägt die
CE-Kennzeichnung.
Zusätzlich ist die Leuchte durch eine unabhängige
Prüfstelle ENEC-zertifiziert.
Die Leuchte ist 10 Jahre, Ersatzteile (LED-Modul,
Betriebsgerät und optisches System) 15 Jahre nach
Rechnungsdatum verfügbar.
Lichtpunkthöhe max. 10000 mm.
Menge: 6,000 St

**01.01.0030 Lichtmast**
Lichtmast

Mast für Mastaufsatzleuchten. Nach DIN EN 40
zertifiziert.
Ausführung konisch-rund. Aus Stahl. Oberfläche
pulverbeschichtet.
Oberfläche anthrazit beschichtet (ähnlich DB 703).
Innen und außen
feuerverzinkt nach DIN EN ISO 1461. Mastwandstärke 4
mm. Mit
rückseitiger Tür. Maße (L x B x H): 400 mm x 85 mm x
600 mm.
Türverschluss V2A, Dreikant 12 mm. Gerätesteg und
Schiebemuttern
zur Aufnahme eines Anschlusskastens. Lichtpunkthöhe
8000 mm.
Zopfmaß Ø 76 mm.

einschl.
Einbringung und Ausrichtung des Mastes in bauseitiges
Rohrfundament,
Einbringung der Sandfüllung und oberer Abschluss
mittels Abdeckbetonscheibe.
Erdungsanschluss (ca. 20cm üOKG)

Die Lichtmasten sind mit einem Korrosionsschutzanstrich
im Erdbereich zu Versehen.

 Am Lichtmast muss einen "flowdrill" Schraube vorhanden
sein.
Menge: 4,000 St

**01.01.0040 LED-Aufsatz- und Ansatzleuchte 150-730**
LED-Aufsatz- und Ansatzleuchte 150-730

LED-Aufsatz- und Ansatzleuchte mit klarer Linienführung
und attraktiver Silhouette.
Mit intelligentem Label zum schnellen Aufrufen von
Leuchten-Informationen mittels QR-Code.
Aufsatz- und Ansatzmontage auf bzw. an Mastzopf Ø 76
mm. Neigungswinkel 0°...90°, in 5°-Schritten
einstellbar, skaliert. Einfach und schnell von Aufsatzzur Ansatzleuchte mittels einer von außen zugänglichen
Schraube einstellbar.
Mit Leistungsreduzierung über Steuerphase.
Mit symmetrisch breit strahlender
Lichtstärkeverteilung.
Lichtstärkeverteilung: direkt
Material Reflektor: PMMA
Leuchtenkörper aus Aluminium-Druckguss. Drehpunkt aus
UV- und witterungsbeständigem ASA.
Leuchtenkörper (Primärfarbe) und Drehpunkt
(Zusatzfarbe) farblich abgesetzt.
anthrazit / silbergrau, (ähnlich DB 703 / RAL 9006)
Mast auf Anfrage erhältlich.
Montageort: Outdoor Maste
Mit elektronischem Betriebsgerät, schaltbar
DALI-2-Standard (EN 62386)
Betriebsgerät gemäß Ökodesign-Anforderungen
austauschbar.
Stoßspannungsfestigkeit Differential Mode / Common
Mode: 6 kV / 10 kV.
Mittlere Bemessungslebensdauer LCLO (tq 25 °C) =
100.000 h.
Lichtquelle gemäß Ökodesign-Anforderungen austauschbar.
Der Bemessungslichtstrom der Leuchte kann mittels App
und NFC (Near Field Communication) um 50% reduziert
werden. Im Auslieferungszustand sind 100% des
Bemessungslichtstroms eingestellt.
Leuchtenlichtstrom und Lichtfarbe fest eingestellt, mit
Lichtstromkonstanthaltung am Ende der Lebensdauer
(CLO).
Bemessungslichtstrom 1500 lm,
Bemessungsleistung 11.5 W,
maximale Leuchten-Lichtausbeute 130 lm/W.
Leistungsfaktor _ > 0,9,
Farbwiedergabeindex: Ra > 70
Lichtfarbe: warmweiß
Farbtemperatur: 3000 K
Farborttoleranz (initial MacAdam) = 5 SDCM
Schutzklasse (DIN EN 61140): II
Schutzart (DIN EN 60529): IP66
Windangriffsfläche fw: 0.11 m2
Gewicht: 6.9 kg.
ENEC zertifiziert
Leuchte 10 Jahre, Ersatzteile (LED-Modul,
Betriebsgerät, optisches System) 15 Jahre nach
Rechnungsdatum unter Vorbehalt vertretbarer Änderungen,
die dem Fortschritt dienen, verfügbar.
Lichtpunkthöhe 8000 mm.
Menge: 6,000 St

**01.01.0050 Lichtmast**
Lichtmast

Mast für Mastaufsatzleuchten. Nach DIN EN 40
zertifiziert.
Ausführung konisch-rund.
Aus Stahl.
Oberfläche anthrazit beschichtet (ähnlich DB 703).
Innen und außen feuerverzinkt nach DIN EN ISO 1461.
Mastwandstärke 3 mm.
Mit rückseitiger Tür. Maße (L x B x H): 400 mm x 85 mm
x 600 mm.
Mit Erdstück. Länge des Erdstücks 800 mm.
Lichtpunkthöhe 4000 mm.
Gesamte Mastlänge 4800 mm.
Zopfmaß Ø 76 mm.

einschl.
Einbringung und Ausrichtung des Mastes in bauseitiges
Rohrfundament,
Einbringung der Sandfüllung und oberer Abschluss
mittels Abdeckbetonscheibe.
Erdungsanschluss (ca. 20cm üOKG)

Die Lichtmasten sind mit einem Korrosionsschutzanstrich
im Erdbereich zu Versehen.

 Am Lichtmast muss einen "flowdrill" Schraube vorhanden
sein.
Menge: 6,000 St

**01.01.0060 Reduzierstück**
Reduzierstück

aus Edelstahl. Mastzopf Ø 60 mm.
Menge: 14,000 St

**01.01.0070 Mastaufsatz von 4 Leuchten**
Mastaufsatz von 4 Leuchten

Mastaufsatz aus geschweißtem, feuerverzinktem Stahlrohr
zur Montage von 4
Ansatzleuchten. Für Maste mit Mastzopf Ø 76 mm.
Tragstutzen Ø 60 x 400 mm,
Neigungswinkel 5°. RAL DB703.
Menge: 2,000 St

**01.01.0080 Mastaufsatz von 3 Leuchten**
Mastaufsatz von 3 Leuchten

 Mastaufsatz aus geschweißtem, feuerverzinktem
Stahlrohr zur Montage von 3
Ansatzleuchten. Für Maste mit Mastzopf Ø 76 mm.
Tragstutzen Ø 60 x 350 mm,
Neigungswinkel 5°. RAL DB703.
Menge: 2,000 St

**01.01.0090 Kabelübergangskasten**
Kabelübergangskasten

Kabelübergangskasten aus glasfaserverstärktem
Polycarbonat.
Für drei Kabel max. 5 x 10 mm2 oder zwei Kabel 5 x 16
mm2 (Einspeisung) und zwei Kabel max. 4 x 1,5 mm2 oder
ein Kabel max. 4 x 2,5 mm2 (Verbraucher).

Mit Zugentlastung.
Für zwei Sicherungen bis 16 A (D01/E14).
Länge 235 mm, Breite 79 mm, Höhe 65 mm.
Schutzklasse (EN 61140): II, Schutzart (DIN EN 60529):
IP54.
Schutzklasse (DIN EN 61140): II
Schutzart (DIN EN 60529): IP54

einschl. Sicherungen
Menge: 10,000 St

**01.01.0100 Einstellen Leuchten**
Einstellen Leuchten

bei den o. g. Leuchten muss der Neigungswinkel
entsprechend der Lichtberechnung eingestellt werden.
Menge: 20,000 St

#### 01.02 Installationsmaterial

**01.02.0010 Taster 1 polig AP FR mit Orientierungslicht**
Taster 1 polig AP FR mit Orientierungslicht

Installationsschalter VDE 0632 als Flächenschalter in
Aufputzausführung Feuchtraum IP44, Standardausführung
mit Abdeckung, als Taster 1polig 10 A, 250 V AC,
Wippe mit Symbol, Schriftfeldeinsatz und
Befestigungsmaterial.
Menge: 1,000 St

**01.02.0020 Aus-/Wechselschalter 1 polig AP FR**
Aus-/Wechselschalter 1 polig AP FR

Installationsschalter VDE 0632 als Flächenschalter in
Aufputzausführung
feuchtraum IP44, Standardausführung mit Abdeckung,
als Aus-/Wechselschalter 1polig 10 A, 250 V AC - mit
Orientierungslicht
Menge: 1,000 St

**01.02.0030 Verbindungsdose 80 x 80**
Verbindungsdose 80 x 80

Verbindungsdose DIN VDE 0606 aus Isolierstoff, als
Abzweigkasten, Grundfläche bis 80 mm x 80 mm, aus
Duroplast, mit Schraubdeckel, Schutzart IP 54 mit 4
Würgestutzen, mit 5 Klemmen 4 mm2.
In Aufputzausführung.
Menge: 8,000 St

**01.02.0040 Verbindungsdose 100 x 100**
Verbindungsdose 100 x 100

Verbindungsdose DIN VDE 0606 aus Isolierstoff, als
Abzweigkasten, Grundfläche bis 100 mm x 100 mm, aus
Duroplast, mit Schraubdeckel, Schutzart IP 54 mit 4
Würgestutzen, mit 5 Klemmen 4 mm2.
In Aufputzausführung.
Menge: 2,000 St

**01.02.0050 Steckdose 1-fach FR/AP 16A**
Steckdose 1-fach FR/AP 16A

Steckdose mit Schutzkontakt VDE 0620, in
Aufputzausführung mit Klappdeckel,
IP 44, 2polig 16 A, 250V AC, Grau.
Menge: 2,000 St

**01.02.0060 Steckdose 2-fach FR/AP 16A**
Steckdose 2-fach FR/AP 16A

Doppelsteckdose mit Schutzkontakt VDE 0620 in
Aufputzausführung mit Klappdeckel,
IP44, 2polig 16 A, 250 V AC, Grau.
Menge: 2,000 St

**01.02.0070 CEE-16A-FR-Steckdose AP**
CEE-16A-FR-Steckdose AP

CEE-16A-FR-Steckdose Aufputz, Dichtungsring und
selbstschliessenden Deckel,
spritzwassergeschützt IP44, 3-polig + N + PE, 230/400V,
16A,
Stellung Schutzkontakt 6h, Farbe: Lichtgrau
Menge: 2,000 St

**01.02.0080 CEE-32A-FR-Steckdose AP**
CEE-32A-FR-Steckdose AP

CEE-32A-FR-Steckdose Aufputz, Dichtungsring und
selbstschliessenden Deckel,
spritzwassergeschützt IP44, 3-polig + N + PE, 230/400V,
32A,
Stellung Schutzkontakt 6h, Farbe: Lichtgrau
Menge: 2,000 St

**01.02.0090 CEE-Steckvorrichtung AP 16A**
CEE-Steckvorrichtung AP 63A

CEE-Steckvorrichtung für Anbau als 5-polige
Kragensteckdose DIN 49 462 Teil 1
mit PE-Kontakt und N-Kontakt für 63 A Nennstrom,
Betriebsspannung 400 V,
spritzwassergeschützt, Gehäuse aus Isolierstoff.
Menge: 2,000 St

**01.02.0100 Optisch/Akustischer Signalgeber**
Optisch/Akustischer Signalgeber

Kompakte Hupe mit hoher Lautstärke und zusätzlichem
optischen Signalgeber
für Innen- und Außenbereich.

Das Gerät erzeugt aus elektrischen Signalen sichtbare
(Dauerlicht) und hörbare (Hupe) Signale. Es ist nach
EN60598 / VDE 0711T1 aufgebaut und geprüft.

Technische Daten
-Betriebsspannung: 230 V/AC
-Leuchtfarbe: Rot
-Signal-Typ: Dauerlicht
-Durchmesser: ca. 62 mm
-Höhe: ca. 85 mm
-Schutzart: IP66
-Geräuschentwicklung (max): 95 dB (A)
-Gehäuse: ABS, grau
-Kalotte: Polycarbonat, rot
-Fassung: B 15 d, max. 7 W
-Anschluss: Schraubklemme
max. 2,5 mm²,
Kabeleinführung: bis Ø 9 mm
Menge: 3,000 St

**01.02.0110 Reflexionslichtschranke**
Reflexionslichtschranke

mit Polarisationsfilter

Betriebsreichweite  0 ... 30 m
Reflektorabstand  0,3 ... 30 m
Grenzreichweite  42 m
Referenzobjekt  Reflektor MH82
Lichtsender  Laserdiode
Lichtart  rot, Wechsellicht
Polarisationsfilter  ja

Laserkenndaten
Hinweis  LASERLICHT, NICHT IN DEN STRAHL BLICKEN
Laserklasse  1
Wellenlänge  650m
Strahldivergenz  < 1,5 mrad
Impulsdauer  ca. 4,5 µs
Wiederholrate  ca. 6 kHz ... 20 kHz
max. Puls Energie  4 nJ
Lichtfleckdurchmesser  ca. 45 mm bei 30 m
Öffnungswinkel  Sender: < 0,1 ° Empfänger: < 2 °
Fremdlichtgrenze  50000 Lux

Betriebsspannung  UB  12 ... 240 V AC/DC
Leistungsaufnahme  P0  = 3,5 VA

Schaltungsart  hell-/dunkelschaltend umschaltbar
Signalausgang  Relais, 1 Wechsler
Schaltspannung  max. 250 V AC/DC
Schaltstrom  max. 2 A
Schaltleistung  DC: max. 50 W AC: max: 500 VA
Schaltfrequenz  25 Hz
Ansprechzeit  20 ms
Timerfunktion  GAN, GAB, IAB, GAN-IAB, GAN-GAB,
programmierbar
  Einstellbereich 0,1 ... 10 s
Menge: 2,000 St

**01.02.0120 Reflektor**
Reflektor

mit Mikrostrukturr, rechteckig 82 mm x 60 mm,
Befestigungsbohrungen

Allgemeine Daten
Bauform rechteckig
Umgebungsbedingungen
Umgebungstemperatur -30 ... 85 °C (-22 ... 185 °F)
Mechanische Daten
Material PMMA/ABS
Abmessungen 82 mm x 60 mm 7,4 mm
Befestigung Befestigungsbohrungen
Menge: 2,000 St

**01.02.0130 Montagehalterung für**
Montagehalterung für Reflexionslichtschranke

Edelstahl-Haltewinkel mit Schrauben + Mutter
Menge: 2,000 St

**01.02.0140 Wandhalterung, 10x10**
Wandhalterung, 10x10

Material Edelstahl A2
Pulverbeschichtung RAL 9016 (verkehrsweiß)
zur Aufnahme von elektrischen Betriebsmitteln
z.B. Laserschranke usw.
Menge: 2,000 St

**01.02.0150 Universalpfosten, H=50cm**
Universalpfosten, H=50cm

ca. 7x7cm mit Fußplatte ca. 19x19 cm mit 4 Bohrungen
zum aufdübeln
Material Edelstahl A2
Pulverbeschichtung RAL 9016 (verkehrsweiß)
zur Aufnahme von elektrischen Betriebsmitteln
z.B. Laserschranke usw.
Menge: 2,000 St

**01.02.0160 Universalpfosten, H=100cm**
Universalpfosten, H=100cm

ca. 7x7cm mit Fußplatte ca. 19x19 cm mit 4 Bohrungen
zum aufdübeln
Material Edelstahl A2
Pulverbeschichtung RAL 9016 (verkehrsweiß)
zur Aufnahme von elektrischen Betriebsmitteln
z.B. Laserschranke usw.
Menge: 2,000 St

#### 01.03 Verlegesysteme

*Hinweis*
Sammelhalter

Die gegenständlichen Verlegesysteme sind nach derzeitig
gültigem Vorschriftenwerk zu installieren.

Eine Platzreserve von 30% ist einzukalkulieren.

**01.03.0010 Gitterrinne 200 mm**
Gitterrinne 200 mm

Gitterrinne aus Stahl, feuerverzinkt, Seitenhöhe mind.
60 mm,
Nennbreite 200 mm
Menge: 8,000 m

**01.03.0020 Wand- und Deckenbügel 200**
Wand- und Deckenbügel 200

Wand- und Deckenbügel, Ausführung leicht, zur
schraubenlosen
Befestigung von Gitterrinnen mit der Maschenweite 50 x
100 mm
und einer Breite von 100- 300 mm
Oberfläche: bandverzinkt nach DIN EN 10346
Breite: 245 mm

einschl. Distanzstück und Besfestigungsmaterial
Menge: 12,000 St

**01.03.0030 Sammelhalter 30 Kabel**
Sammelhalter 30 Kabel

Fassungsvermögen 30 x 3 x 1,5 halogenfrei

inkl. systemgebundenem Zubehör komplett liefern und
montieren.
Menge: 10,000 St

**01.03.0040 C-Schiene**
C-Schiene

C-Profilschiene gelocht 40x22 aus Stahlblech, Enden
kaltverzinken
feuerverzinkt nach DIN EN ISO 1461.
mit Befestigungsmaterial an Wand / Decke

inkl. systemgebundenem Zubehör komplett liefern und
montieren.
Menge: 2,000 m

**01.03.0050 Bügelschelle für C-Schiene 26-30 mm**
Bügelschelle für C-Schiene 26-30 mm

für  vor beschrieben C-Schiene,  Stalblech und
feuerverzinkt nach
DIN EN ISO 1461.
Menge: 8,000 St

**01.03.0060 Bügelschelle für C-Schiene 30-34 mm**
Bügelschelle für C-Schiene 30-34 mm

für  vor beschrieben C-Schiene,  Stalblech und
feuerverzinkt nach
DIN EN ISO 1461.
Menge: 8,000 St

**01.03.0070 Bügelschelle für C-Schiene 42-46 mm**
Bügelschelle für C-Schiene 42-46 mm

für  vor beschrieben C-Schiene,  Stalblech und
feuerverzinkt nach
DIN EN ISO 1461.
Menge: 8,000 St

*Hinweis*
Installationsrohr

Die gegenständlichen Verlegesysteme sind nach derzeitig
gültigem Vorschriftenwerk zu
installieren.
Nachfolgende Installationsrohre sind in halb-offener
Verlegungsart auszuführen und zu kalkulieren.

**01.03.0080 Isolierstoffrohr PVC EN 25 starr**
Isolierstoffrohr PVC EN 25 starr

Isolierstoffrohr DIN VDE 0605, aus PVC hart,
mittelschwer, starr, ACF, Nenngrösse EN 25, mit
Abstandsschellen, max. Schellenabstand = 25facher
Rohrdurchmesser.
Menge: 14,000 m

**01.03.0090 Isolierstoffrohr PVC EN 32 starr**
Isolierstoffrohr PVC EN 32 starr

Isolierstoffrohr DIN VDE 0605, aus PVC hart,
mittelschwer, starr, ACF, Nenngrösse EN 32, mit
Abstandsschellen, max. Schellenabstand = 25facher
Rohrdurchmesser.
Menge: 14,000 m

**01.03.0100 Aluminiumrohr EN 25**
Aluminiumrohr EN 25

Aluminiumrohr starr, ohne Isolation VDE 0605, DIN EN
50086-1,
DIN EN 50086-2-1 unlackiert, Druckfestigkeit schwer
(Klasse 4)
Nenngrösse EN 25 mit Abstandsschellen, max.
Schellenabstand = 25facher
Rohrdurchmesser.
Menge: 24,000 m

**01.03.0110 Aluminiumrohr EN 32**
Aluminiumrohr EN 32

Aluminiumrohr starr, ohne Isolation VDE 0605, DIN EN
50086-1,
DIN EN 50086-2-1 unlackiert, Druckfestigkeit schwer
(Klasse 4)
Nenngrösse EN 32 mit Abstandsschellen, max.
Schellenabstand = 25facher
Rohrdurchmesser.
Menge: 12,000 m

*Hinweis*
Leitungsführungskanäle

Die gegenständlichen Verlegesysteme sind nach derzeitig
gültigem Vorschriftenwerk zu installieren.
Eine Platzreserve von 30% ist einzukalkulieren.

Nachfolgende Materialien verstehen sich inkl. liefern
und montieren, einschließlich
Ober- und Unterteil, einschließlich aller Form-,
Verbindungs- und Eckstücke.
Es sind keine Gehrungsschnitte als Ersatz für
Formstücke zugelassen.
Wenn keine Formstücke vorhanden sind, sind Ecken,
Verbindungen und Endstücke mit Gehrungsschnitten
herzustellen.
Diese sind in den Einheitspreis einzukalkulieren.

Es sind keine Gehrungsschnitte als Ersatz für
Formstücke zugelassen.

Farbe:  reinweiß

**01.03.0120 Leitungsführungskanal 40x60**
Leitungsführungskanal 40x60

LF Kanal 40x60
inkl. systemgebundenen Zubehör komplett liefern und
montierern.
Menge: 4,000 m

**01.03.0130 Leitungsführungskanal 60x60**
Leitungsführungskanal 60x60

LF Kanal 60x60
inkl. systemgebundenen Zubehör komplett liefern und
montierern.
Menge: 4,000 m

**01.03.0140 Leitungsführungskanal 60x110**
Leitungsführungskanal 60x110

LF Kanal 60x110
inkl. systemgebundenen Zubehör komplett liefern und
montierern.
Menge: 2,000 m

#### 01.04 Festplatzverteiler

**01.04.0010 Festplatzverteiler mit Sockel**
Festplatzverteiler mit Sockel

Anschlußsäule als Verteiler und Steckdosenverteiler zur
Freiluftaufstellung

Gehäuse mit Eingrabsockel aus glasfaserverstärktem
Polyester,
durchgefärbt ähnlich RAL 7035  grau,
mit Tür, 3-Punkt-Stangenschloß mit Einfachschwenkhebel.
Profilzylinder eingebaut.
Gehäuse einschl. Sockel mit Festplatzeinführung (bilden
eine Einheit).

Der Sockelfuß ist als Platte ausgebildet und sorgt
damit für sofortige Standsicherheit beim Aufstellen im
Kabelgraben.
Wetterschutzabdeckung der Profilzylinder aus besonders
verstärkten Zinkdruckguß
verhindert Vandalismusschäden.

Material: nach DIN 16913 ,glasfaserverstärktes
Polyester,(SMC) nach IEC-695-2-1
halogenfrei, verrottungsfest,
beständig gegen chemische Einwirkungen.

Schaltplantasche in der Türinnenseite angeschraubt.

bestehend aus :
- Verteilerfelder mit 17 x 12 TE
zur Montage von Sicherungen und Abgangsklemmen
die einbauten sind in der Pos. Einbauten in
Festplatzverteilung beschrieben

- Montageplatte
zur Aufnahme von
1 x CEE 32A
1 x CEE 16A
1 x zweifach Steckdose

- Reservemontageplatte

- Festplatzeinführung in der Frontblende aus
Polyurethan,
  dauerhaft flexibel, UV-beständig, erhöhte
Reißfestigkeit
- Berührungsschutzabdeckung
- Kabelabfangschiene

Maße ca.:
Höhe:  ca. 2290 mm (mit Sockel)
Breite:  ca. 1135 mm
Tiefe:  ca. 320 mm
Eingrabtiefe:  ca. 600 mm

Schutzarten: Gehäuse IP 44
Menge: 2,000 St

*Hinweis*
Einbauten in Festplatzverteilung

Bei nachstehend beschriebenen Einbauten ist der
Verdrahtungs- und Klemmenanteil
einschließlich systemgebundenem Zubehör
einzukalkulieren.

**01.04.0020 Dig. Astroschaltuhr 1 Kanal**
Dig. Astroschaltuhr 1 Kanal

Digitale Astrozeitschaltuhr mit integrierter
Bluetooth-Schnittstelle zur App-Programmierung mit
Smartphone oder Tablet via App "DBT Timer".
Potenzialfreie Wechselkontakte zur zeitabhängigen
Steuerung von Betriebsmitteln. Programmierung von
Tages-, Wochen-, Astro-, Ferien-, Impuls-, Zyklus- und
Zufal
lsprogrammen mit bis zu 120 Speicherplätzen. Hohe
Sicherheit durch plombierbare Klarsichtabdeckung und
Zugriffsschutz über PIN-Code. LED-Last bis 500 W
schaltbar. Hinterleuchtetes Display und automatische
Umstellung von Sommerzeit/Winterzeit.
Bluetooth Programmierung per App

Technische Daten
Funktion: Astro Wochenprogramm
Maximale Belastbarkeit: 16 A
  10 A
Bemessungsleistung: 230 V AC
Genauigkeit: ± 0,5 s / 24h
Anzahl Kanäle: 1
Maximale Anzahl Programme: 120
Anzugsdrehmoment: 0.5 N·m
Kürzeste Schaltzeit: 1 Minute(n)
Kontaktart: Wechsler (CO)
Zählertyp: digital
Optionen: mit Gangreserve
Anzahl Batterien: 1
Batteriegröße: CR2032
Chemische Batteriezusammensetzung: Lithium-Metall
Batterieverwendung: austauschbar, nicht wiederaufladbar
Batterielebensdauer: 5 Jahr(e)
Batteriegewicht: 0.003 kg
Anschlussmöglichkeit: starr 2.5 mm²
Kommunikationsprotokoll: Bluetooth

Elektrische Daten
Betriebsspannung: 195.5 . 253 V AC
Versorgungsspannung: 230 V AC
Bemessungsstoßspannungsfestigkeit (Uimp): (Maximum) 4
kV
Maximaler Schaltstrom: 16 A
Bemessungsfrequenz (f): 50 ... 60 Hz
Maximale Schaltleistung: 4000 W
Leistungsaufnahme (@Pcons): 2 W
Verlustleistung: insgesamt 2 W
Nennschaltleistung: 2000 W
  FluorescentLamps 600 V·A
  2000 W
  600 V·A
  500 W
Menge: 1,000 St

**01.04.0030 Installationsschütz (Schließer) 20 A**
Installationsschütz (Schließer) 20 A

2-polige Schütze mit 18 mm Baubreite steuern 1-phasige
Lasten bis 20 A und stehen in unterschiedlichen
Kontaktbelegungen und Spulenspannungen zur Verfügung.
Sie schalten elektrische Heizgeräte,
Warmwasserbereiter, Motoren für Pumpen, Lüftung und
sonstige Antriebe ebenso wie Beleuchtungen. Durch eine
integrierte Spulenbeschaltung arbeiten sie sowohl mit
AC- als auch mit DC-Steuerspannungen. Die Geräte sind
deshalb absolut brummfrei und leise beim Schalten. Sie
können ohne Abstand nebeneinander angereiht werden. Ein
als Zubehör linksseitig anbaubarer Hilfsschalter
ergänzt das Sortiment. ESB20..N haben
Installationsdesign und erfüllen u.a. die Haushaltsnorm
EN61095. Sie sind daher besonders geeignet für den
Verteilereinbau

Technische Daten
Anzahl Hauptkontakte Schließer: 2
Anzahl Hauptkontakte Öffner: 0
Anzahl Hilfskontakte Schließer: 0
Anzahl Hilfskontakte Öffner: 0
Anzahl Pole: 2P
Normen: IEC/EN 60947-1
  IEC/EN 60947-4-1
  UL 60947-1
  UL 60947-4-1
  IEC/EN 61095
  IEC 60335-2-40 A2L
Bemessungsbetriebsspannung: Hauptstromkreis 220 V DC
  Hauptstromkreis 250 V AC
Bemessungsfrequenz (f): Steuerstromkreis DC
  Steuerstromkreis 50 Hz
  Steuerstromkreis 60 Hz
  Steuerstromkreis 400 Hz
  Hauptstromkreis DC
  Hauptstromkreis 50 Hz
  Hauptstromkreis 60 Hz
Bemessungsbetriebsstrom AC-1 (Ie): (Schließer) 20 A
Bemessungsbetriebsstrom AC-3 (Ie): (230 V einphasig,
Schließer) 9 A
Bemessungsbetriebsstrom AC-7a (Ie): (Schließer) 20 A
Bemessungsbetriebsstrom AC-7b (Ie): (230 V einphasig,
Schließer) 9 A
Bemessungsbetriebsleistung AC-1 (Pe): (230 V einphasig,
Schließer) 4.6 kW
Bemessungsbetriebsleistung AC-3 (Pe): (230 V einphasig,
Schließer) 1.3 kW
Bemessungsbetriebsleistung AC-7a (Pe): (230 V
einphasig, Schließer) 4.6 kW
Bemessungsbetriebsleistung AC-7b (Pe): (230 V
einphasig, Schließer) 1.3 kW
Bemessungsausschaltvermögen AC-3 gemäß IEC 60947-4-1: 8
x Ie / AC-3
Bemessungsschaltleistung AC-3 gemäß IEC 60947-4-1: 10 x
Ie / AC-3
Bemessungskurzzeitstromfestigkeit (Icw): (bei 40 °C
Umgebungstemperatur,  ungekapselt, bei
Kaltstart 10 s) 72 A
Bemessungsisolationsspannung (Ui): 400 V
Bemessungsstoßspannungsfestigkeit (Uimp): 6 kV
Elektrische Belastbarkeit: (AC-1, Schließer) 150000
Zyklen
  (AC-3, Schließer) 150000 Zyklen
  (AC-7a, Schließer) 150000 Zyklen
  (AC-7b, Schließer) 150000 Zyklen
Maximale elektrische Schaltfrequenz: (AC-1) 300
Schaltspiele/Std
  (AC-3) 600 Schaltspiele/Std
  (AC-7a) 300 Schaltspiele/Std
  (AC-7b) 600 Schaltspiele/Std
Mechanische Lebensdauer: Betriebsabläufe 1000000 Zyklen
Spulen Strombegrenzung: (nach IEC 60947-4-1) 0.85 ...
1.1 x Uc (bei _ = 55 °C)
Bemessungssteuerspannung (Uc): 24 V
Leistungsaufnahme der Spule: mittlerer Haltewert 50 /
60 Hz 2.5 V·A
  mittlerer Haltewert DC 2.5 W
  mittlerer Anzugswert 50 Hz 2.5 V·A
  mittlerer Anzugswert 60 Hz 2.5 V·A
  mittlerer Anzugswert DC 2.5 W
Verlustleistung: bei Bemessungsbedingungen AC-1 pro Pol
1.4 W
Montage auf DIN-Schiene:  TH35-15 (35 x 15 mm
Tragschiene) nach IEC 60715
  TH35-7.5 (35 x 7.5 mm Tragschiene) nach IEC 60715
Anschlussmöglichkeit-Hauptstromkreis: flexibel mit
Aderendhülse 1x 1 ... 6 mm²
  flexibel mit Aderendhülse 2x 1
... 2.5 mm²
  flexibel mit isolierter
Aderendhülse 1x 1 ... 6 mm²
  flexibel mit isolierter
Aderendhülse 2x 1..1.5 mm²
  flexibel 1x 1 ... 6 mm²
  flexibel 2x 1 ... 4 mm²
  starr 1x 1 ... 10 mm²
  starr 2x 1 ... 4 mm²
Anschlussmöglichkeit-Steuerstromkreis: flexibel mit
Aderendhülse 1x 1 ... 2.5 mm²
  flexibel mit Aderendhülse 2x 0.75
... 1.5 mm²
  flexibel mit isolierter
Aderendhülse 1x 1 ... 2.5 mm²
  flexibel mit isolierter
Aderendhülse 2x 0.75..1 mm²
  flexibel 1x 1 ... 2.5 mm²
  flexibel 2x 1 ... 1.5 mm²
  starr 1x 0.5 ... 4 mm²
  starr 2x 0.75 ... 2.5 mm²
Abisolierlänge: Steuerstromkreis 7 mm
  Hauptstromkreis 10 mm
Schutzart: IP20
Empfohlener Schraubendreher: Steuerstromkreis Nr. 1
Pozidriv
  Hauptstromkreis Nr. 1 Pozidriv
Anzugsdrehmoment: Steuerstromkreis 0.9 N·m
  Hauptstromkreis 1.2 N·m
Anschlussart: Schraubklemme
Breite in Teilungseinheiten: 1.0
Menge: 4,000 St

**01.04.0040 Installationsschütz (Schließer) 25 A**
Installationsschütz (Schließer) 25 A

4-polige Schütze mit 36 mm Baubreite steuern 3-phasige
Lasten bis 25 A und stehen in unterschiedlichen
Kontaktbelegungen und Spulenspannungen zur Verfügung.
Sie schalten elektrische Heizgeräte,
Warmwasserbereiter, Motoren für Pumpen, Lüftung und
sonstige Antriebe ebenso wie Beleuchtungen. D
urch eine integrierte Spulenbeschaltung arbeiten sie
sowohl mit AC- als auch mit DC-Steuerspannungen. Die
Geräte sind deshalb absolut brummfrei und leise beim
Schalten. Ein als Zubehör linksseitig anbaubarer
Hilfsschalter sowie Plombierkappen und ein Distanzstück
ergänzen das Sortiment. ESB25..N haben
Installationsdesign und erfüllen u.a. die Haushaltsnorm
EN61095, sie sind daher besonders geeignet für den
Verteilereinbau.

Technische Daten
Anzahl Hauptkontakte Schließer: 4
Anzahl Hauptkontakte Öffner: 0
Anzahl Hilfskontakte Schließer: 0
Anzahl Hilfskontakte Öffner: 0
Anzahl Pole: 4P
Normen:  IEC/EN 60947-1
  IEC/EN 60947-4-1
  IEC/EN 61095
  UL 60947-1
  UL 60947-4-1
  IEC 60335-2-40 A2L
Bemessungsbetriebsspannung:  Hauptstromkreis 220 V DC
  Hauptstromkreis 400 V AC
Bemessungsfrequenz (f):  Steuerstromkreis 400 Hz
  Steuerstromkreis 50 Hz
  Steuerstromkreis 60 Hz
  Steuerstromkreis DC
  Hauptstromkreis 50 Hz
  Hauptstromkreis 60 Hz
  Hauptstromkreis DC
Bemessungsbetriebsstrom AC-1 (Ie): (Schließer) 25 A
Bemessungsbetriebsstrom AC-3 (Ie): (230 V einphasig,
Schließer) 9 A
  (400 V dreiphasig, Schließer) 9 A
Bemessungsbetriebsstrom AC-7a (Ie): (Schließer) 25 A
Bemessungsbetriebsstrom AC-7b (Ie): (230 V einphasig,
Schließer) 9 A
  (400 V dreiphasig, Schließer) 9
A
Bemessungsbetriebsleistung AC-1 (Pe): (230 V einphasig,
Schließer) 5.8 kW
  (400 V dreiphasig, Öffner)
17.3 kW
Bemessungsbetriebsleistung AC-3 (Pe): (230 V einphasig,
Schließer) 1.3 kW
  (400 V dreiphasig, Schließer)
4 kW
Bemessungsbetriebsleistung AC-7a (Pe): (230 V
einphasig, Schließer) 5.8 kW
  (400 V dreiphasig,
Schließer) 17.3 kW
Bemessungsbetriebsleistung AC-7b (Pe): (230 V
einphasig, Schließer) 1.3 kW
  (400 V dreiphasig,
Schließer) 4 kW
Bemessungsausschaltvermögen AC-3 gemäß IEC 60947-4-1: 8
x Ie / AC-3
Bemessungsschaltleistung AC-3 gemäß IEC 60947-4-1: 10 x
Ie / AC-3
Bemessungskurzzeitstromfestigkeit (Icw): (bei 40 °C
Umgebungstemperatur,  ungekapselt, bei
Kaltstart 10 s) 72 A
Bemessungsisolationsspannung (Ui): 500 V
Bemessungsstoßspannungsfestigkeit (Uimp): 6 kV
Elektrische Belastbarkeit:  (AC-1, Schließer) 130000
Zyklen
  (AC-3, Schließer) 500000 Zyklen
  (AC-7a, Schließer) 130000 Zyklen
  (AC-7b, Schließer) 500000 Zyklen
Maximale elektrische Schaltfrequenz:  (AC-1) 300
Schaltspiele/Std
  (AC-3) 600 Schaltspiele/Std
  (AC-7a) 300 Schaltspiele/Std
  (AC-7b) 600 Schaltspiele/Std
Mechanische Lebensdauer: Betriebsabläufe 1000000 Zyklen
Spulen Strombegrenzung: (nach IEC 60947-4-1) 0.85 ...
1.1 x Uc (bei _ = 55 °C)
Bemessungssteuerspannung (Uc): 24 V
Leistungsaufnahme der Spule:  mittlerer Haltewert 50 /
60 Hz 4 V·A
  mittlerer Haltewert DC 4 W
  mittlerer Anzugswert 50 Hz 4 V·A
  mittlerer Anzugswert 60 Hz 4 V·A
  mittlerer Anzugswert DC 4 W
Verlustleistung: bei Bemessungsbedingungen AC-1 pro Pol
2 W
Montage auf DIN-Schiene:  TH35-15 (35 x 15 mm
Tragschiene) nach IEC 60715
  TH35-7.5 (35 x 7.5 mm Tragschiene) nach IEC 60715

Anschlussmöglichkeit-Hauptstromkreis:  flexibel mit
Aderendhülse 1x 1.5 ... 10 mm²
  flexibel mit Aderendhülse 2x 1.5 ... 2.5 mm²
  flexibel mit isolierter Aderendhülse 1x1.5...10
mm²
  flexibel mit isolierter Aderendhülse 2x 1.5 mm²
  flexibel 1x 1.5 ... 10 mm²
  flexibel 2x 1.5 ... 4 mm²
  starr 1x 1.5 ... 10 mm²
  starr 2x 1.5 ... 4 mm²
Anschlussmöglichkeit-Steuerstromkreis:  flexibel mit
Aderendhülse 1x 1 ... 2.5 mm²
  flexibel mit Aderendhülse 2x 0.75 ... 1 mm²
  flexibel mit isolierter
Aderendhülse 1x 1 ... 2.5 mm²
  flexibel mit isolierter
Aderendhülse 2x 0.75...1 mm²
  flexibel 1x 1 ... 4.0 mm²
  flexibel 2x 1 ... 2.5 mm²
  starr 1x 1 ... 4 mm²
  starr 2x 1 ... 2.5 mm²
Abisolierlänge: Steuerstromkreis 7 mm
  Hauptstromkreis 10 mm
Schutzart: IP20
Empfohlener Schraubendreher: Steuerstromkreis Nr. 1
Pozidriv
  Hauptstromkreis Nr. 1 Pozidriv
Anzugsdrehmoment: Steuerstromkreis 0.9 N·m
  Hauptstromkreis 1 N·m
Anschlussart: Schraubklemme
Breite in Teilungseinheiten: 2.0
Menge: 2,000 St

**01.04.0050 Zeitrelais rückfallverzögert**
Zeitrelais rückfallverzögert

Die Zeitrelais der Baureihe CT-D in MDRC-Bauweise
befinden sich in einem Gehäuse, das nur 17,5 mm breit
ist und in alle gängigen Installations- und
Verteilerschränke passt. Die Baureihe CT-D ist das
Bindeglied zwischen Industrie- und
Installationsbauform. Für höchste Flexibilität im
Einsatz sind 10
Einzel- sowie 2 Multifunktionsgeräte mit 7
Zeitfunktionen lieferbar. Die Geräte verfügen über 4
bzw. 7 Zeitbereiche, die von 0,05 Sekunden bis zu 100
Stunden einstellbar sind. Ihr Weitspannungseingang
ermöglicht einen weltweiten Einsatz.

Eigenschaften
- Bemessungssteuerspeisespannung 24-48 V DC, 24-240 V
AC
- Singlefunktionszeitrelais, rückfallverzögert
- 7 Zeitbereiche (0,05 s - 100 h) in einem Gerät
- Steuereingang: potentialbehaftete Ansteuerung,
polarisiert, parallel belastbar
- Hellgraues Gehäuse in RAL 7035
- 1 Wechsler (250 V / 6 A)
- Baubreite von nur einer Teilungseinheit 17,5 mm
(0,689")
- 2 LEDs zur Betriebszustandsanzeige

Technische Daten
Zeitrelaistyp: rückfallverzögert
Zeitbereich: 0.05 s ... 100 h
Bemessungssteuerspeisespannung (Us): 24 ... 240 V AC
  24 ... 48 V DC
Bemessungsbetriebsspannung: Hilfsstromkreis 250 V
Bemessungsfrequenz (f): 50 / 60 Hz DC
Ausgang: 1 Wechsler (SPDT)
Anschlussart: Schraubklemme
Bemessungsbetriebsstrom AC-12 (Ie): (230 V) 6 A
Bemessungsbetriebsstrom AC-15 (Ie): (230 V) 3 A
Bemessungsbetriebsstrom DC-12 (Ie): (24 V) 6 A
Bemessungsbetriebsstrom DC-13 (Ie): (24 V) 2 A
Bemessungsstoßspannungsfestigkeit (Uimp):
Eingangsstromkreis 4 kV
Bemessungsisolationsspannung (Ui): Eingangsstromkreis /
Ausgangsstromkreis 300 V
Schutzart: Gehäuse IP50
Anschlussklemmen IP20
Überspannungskategorie: III
Verschmutzungsgrad: 3
Kurzschlussschutzeinrichtung:  Ausgangsstromkreis
Öffner - Sicherungstyp FÖ -
Sicherungstyp F 6 A
  Ausgangsstromkreis Schließer- Sicherungstyp
F 10 A
Anschlussmöglichkeit: flexibel 1x 0.5 ... 2.5 mm²
  flexibel 2x 0.5 ... 1.5 mm²
  starr 1x 0.5 ... 4 mm²
  starr 2x 0.5 ... 1.5 mm²
Anzugsdrehmoment: 0.5 ... 0.8 N·m
Abisolierlänge: 7 mm
Empfohlener Schraubendreher: 0.8 x 4
  Nr. 1 Pozidriv
Einbaulage: Position 1 bis 6
Montage auf DIN-Schiene:  TH35-15 (35 x 15 mm
Tragschiene) nach IEC 60715
  TH35-7.5 (35 x 7.5 mm Tragschiene) nach IEC 60715
Normen: CAN/CSA C22.2 No.14
  IEC/EN 63000
  IEC/EN 61812-1
  UL 508
Menge: 2,000 St

**01.04.0060 FI / LS-Kombination, 16/0,03A**
FI / LS-Kombination, 16/0,03A

Fehlerstromschutzschalter DIN 43 880 und DIN VDE 0664
Teil 1 für Wechsel- und pulsierende Gleichfehlerströme,
Charakteristik: B
Nennfehlerstrom 30 mA,
Nennstrom 16A,
2polig,
230V AC
Menge: 9,000 St

**01.04.0070 Lasttrennschalter 4polig 125A**
Lasttrennschalter 4polig 125A

für Hutschiene oder Montageplatte.

Artikelgruppe:  Lasttrennschalter
Ausführung als Hauptschalter:  Ja
Ausführung als Wartungs-/Reparaturschalter:  Ja
Ausführung als Sicherheitsschalter:  Ja
Ausführung als NOT-AUS-Einrichtung:  Nein
Ausführung als Wendeschalter:  Nein
Anzahl der Schalter:  1
Max. Bemessungsbetriebsspannung Ue bei AC:  415V
Bemessungsbetriebsspannung:  von 380V bis 415V
Bemessungsdauerstrom Iu:  125A
Bemessungsdauerstrom bei AC-23, 400 V:  100A
Bemessungsdauerstrom bei AC-21, 400 V:  125A
Bemessungskurzzeitstromfestigkeit Icw:  2,75kA
Bemessungsbetriebsleistung bei AC-23, 400 V:  56kW
Schaltleistung bei 400 V:  82kW
Bedingter Bemessungskurzschlussstrom Iq:  25kA
Polzahl:  4
Anzahl der Hilfskontakte als Öffner:  0
Anzahl der Hilfskontakte als Schließer:  0
Anzahl der Hilfskontakte als Wechsler:  0
Motorantrieb optional:  Nein
Motorantrieb integriert:  Nein
Spannungsauslöser optional:  Nein
Gerätebauart:  Einbaugerät Festeinbautechnik
Geeignet für Bodenbefestigung:  Ja
Geeignet für Frontbefestigung 4-Loch:  Nein
Geeignet für Frontbefestigung Zentral:  Nein
Geeignet für Verteilereinbau:  Ja
Geeignet für Zwischenbau:  Nein
Farbe des Betätigungselements:  grau
Ausführung des Betätigungselements:  kurzer
Drehgriff
Verriegelbar:  Ja
Anschlussart Hauptstromkreis:  Schraubanschluss
Schutzart (IP), frontseitig:  IP20
Schutzart (NEMA):  sonstige
Mit vormontierter Verkabelung:  Nein
Breite:  104mm
Höhe:  125mm
Tiefe:  69mm
Breite in Teilungseinheiten:  6
Menge: 2,000 St

**01.04.0080 Leitungsschutzschalter 1 polig bis 16A B**
Leitungsschutzschalter 1 polig bis 16A B

Leitungsschutzschalter DIN 43 880 und DIN VDE 0641,
Nennisolationsspannung 400 V AC,
1polig,
Schaltvermögen 6 kA,
Auslösecharakteristik B, Nennstrom 6 bis 16 A
Menge: 5,000 St

**01.04.0090 Leitungsschutzschalter 1 polig bis 16A C**
Leitungsschutzschalter 1 polig bis 16A C

Leitungsschutzschalter DIN 43 880 und DIN VDE 0641,
Nennisolationsspannung 400 V AC,
1polig,
Schaltvermögen 6 kA,
Auslösecharakteristik C, Nennstrom 6 bis 16 A
Menge: 2,000 St

**01.04.0100 Leitungsschutzschalter 3 polig bis 16A B**
Leitungsschutzschalter 3 polig bis 16A B

Leitungsschutzschalter DIN 43 880 und DIN VDE 0641,
Nennisolationsspannung 400 V AC,
3 polig,
Schaltvermögen 6 kA,
Auslösecharakteristik B, Nennstrom 6 bis 16 A
Menge: 2,000 St

**01.04.0110 Fehlerstromschutzschalter 40/0,03A**
Fehlerstromschutzschalter 40/0,03A

Fehlerstromschutzschalter DIN 43 880 und DIN VDE 0664
Teil 1 für Wechsel- und
pulsierende Gleichfehlerströme,
Nennfehlerstrom 30 mA,
Nennstrom 40A, 4polig, 400V AC
Menge: 9,000 St

**01.04.0120 Fehlerstromschutzschalter 63/0,03A**
Fehlerstromschutzschalter 63/0,03A

Fehlerstromschutzschalter DIN 43 880 und DIN VDE 0664
Teil 1 für Wechsel- und
pulsierende Gleichfehlerströme,
Nennfehlerstrom 30 mA,
Nennstrom 63A, 4polig, 400V AC
Menge: 2,000 St

**01.04.0130 NEOZED-Einbau Sicherungssockel D01**
NEOZED-Einbau Sicherungssockel D01

gemäß DIN VDE 0638, EN 60 947-3
für NEOZED-Sicherungseinsätze D01 bis 16A

Polzahl: 1
In: 16 A

einschließlich Abgangsreihenklemmen L1,L2,L3,N,PE

einschließlich Sicherungszubehör, Passhülsen,
Sicherungen, Schraubkappen
Menge: 3,000 St

**01.04.0140 Sicherungslasttrennschalter D02, 1-polig**
Sicherungslasttrennschalter D02, 1-polig

gemäß DIN VDE 0638, EN 60 947-3
für NEOZED-Sicherungseinsätze D02 bis 63A

Polzahl: 1
In: 63 A

einschließlich Sicherungszubehör, Passhülsen,
Sicherungen, Schraubkappen
Menge: 10,000 St

**01.04.0150 Sicherungslasttrennschalter D02, 3-polig**
Sicherungslasttrennschalter D02, 3-polig

gemäß DIN VDE 0638, EN 60 947-3
für NEOZED-Sicherungseinsätze D02 bis 63A

Polzahl: 3
In: 63 A

einschließlich Sicherungszubehör, Passhülsen,
Sicherungen, Schraubkappen
Menge: 11,000 St

**01.04.0160 Überspannungsableiter**
Überspannungsableiter

SPD Typ 2 nach EN 61643-11
Class II nach IEC 61643-1
Höchste Dauerspannung: 275 V
Nennableitstoßstrom: 50 kA
mit potentialfreiem FM-Kontakt
Menge: 8,000 St

**01.04.0170 Beschriften**
Beschriften

Beschriften der Schalt und Steckeinrichtungen nach
Vorgabe des Bauherrn mit gravierten Schildern. Die
Größe der Beschriftungsschilder und die farbliche
Trennung der einzelnene Bereiche und Bauabschnitte
erfolgt  nach Vorgabe des Bauherrn.
Menge: 10,000 St

**01.04.0180 Plantasche**
Plantasche

Plantasche für Verteiler 3-reihig bzw. 4-reihig zum
Einkleben in die Tür.
Menge: 2,000 St

#### 01.05 Verkabelung

*Hinweis*
Verkabelung

Die gegenständliche Verkabelung ist nach derzeitig
gültigem Vorschriftenwerk zu installieren.
Besonders ist die MLAR in ihrer aktuellen Form zu
beachten.

Bei nachfolgenden Positionen ist für ca. 80 % der
aufgeführten Materialien ein Mehrpreis für die
Verlegung bzw. Montage mit Arbeitsbühnen über 2 m Höhe
einzukalkulieren.

Die Koordination mit den haustechnischen Gewerken sind
in den Einheitspreis einzukalkulieren.

*Hinweis*
Verlegungsart

Nachfolgende Kabel und Leitungen sind in folgenden
Verlegungsarten wie aufgeführt zu kalkulieren.

Als Richtwert gilt:

ca. 20 % auf Kabelrinne bzw.-leiter mit den
erforderlichen Schellen.
ca. 80 % im Installationsrohr / Installationsschächte
(Außenbereich)

*Hinweis*
Installationsrohr

Die gegenständlichen Verlegesysteme sind nach derzeitig
gültigem Vorschriftenwerk zu
installieren.
Nachfolgende Installationsrohre sind in halb-offener
Verlegungsart auszuführen und zu kalkulieren.

**01.05.0010 Anschließen bis 4 x 35/16**
Anschließen bis 4 x 35/16

Anschliessen von Kabeln oder Leitungen an beigestellten
Betriebsmitteln,
Querschnitt bis 4 x 35/16 mm².

Einschl. der erforderlichen Kabelschuhe und
Pg-Verschraubungen.
Menge: 2,000 St

**01.05.0020 Anschließen bis 4 x 95/50**
Anschließen bis 4 x 95/50

Anschliessen von Kabeln oder Leitungen an beigestellten
Betriebsmitteln,
Querschnitt bis 4 x 95/50 mm².

Einschl. der erforderlichen Kabelschuhe und
Pg-Verschraubungen.
Menge: 2,000 St

**01.05.0030 NYCWY Kabel 4x35/16**
NYCWY Kabel 4x35/16

liefern und montieren
Menge: 65,000 m

**01.05.0040 NYCWY Kabel 4x70/35**
NYCWY Kabel 4x70/35

liefern und montieren
Menge: 470,000 m

**01.05.0050 Starkstromkabel NYY-J 3x1,5**
Starkstromkabel NYY-J 3x1,5

liefern und montieren
Menge: 208,000 m

**01.05.0060 Starkstromkabel NYY-J 3x2,5**
Starkstromkabel NYY-J 3x2,5

liefern und montieren
Menge: 216,000 m

**01.05.0070 Starkstromkabel NYY-J 5x1,5**
Starkstromkabel NYY-J 5x1,5

liefern und montieren
Menge: 140,000 m

**01.05.0080 Starkstromkabel NYY-J 5x2,5**
Starkstromkabel NYY-J 5x2,5

liefern und montieren
Menge: 110,000 m

**01.05.0090 Starkstromkabel NYY-J 5x4**
Starkstromkabel NYY-J 5x4

liefern und montieren
Menge: 390,000 m

**01.05.0100 Starkstromkabel NYY-J 5x6**
Starkstromkabel NYY-J 5x6

liefern und montieren
Menge: 12,000 m

**01.05.0110 Starkstromkabel NYY-J 5x10**
Starkstromkabel NYY-J 5x10

liefern und montieren
Menge: 41,000 m

**01.05.0120 Starkstromkabel NYY-J 5x16**
Starkstromkabel NYY-J 5x16

liefern und montieren
Menge: 20,000 m

**01.05.0130 Installationsleitung NYY-J 7x1,5**
Installationsleitung NYY-J 7x1,5

liefern und montieren
Menge: 143,000 m

**01.05.0140 Telefonkabel A2YF(L)2Y 4x2x0,8mm**
Telefonkabel A2YF(L)2Y 4x2x0,8mm

liefern und montieren
Menge: 150,000 m

**01.05.0150 Gießharzverbindungsgarnitur bis 16mm²**
Gießharzverbindungsgarnitur bis 16mm²

Gießharzgefüllte Muffe, geeignet zum Verbinden von VPE-
und papierisolierten drei- vier- und fünfadrigen Kabeln
Spannung bis 0,6/1kV
Leitungsquerschnitt bis 16mm²

einschl. Klemmenanteil, Kabelharz,
Menge: 2,000 St

#### 01.06 Hebebühne, Gerüste

**01.06.0010 Gelenkteleskop bis 10m (Batterie)**
Gelenkteleskop bis 10m (Batterie)

Fahrbare Gelenkteleskop-Arbeitsbühne
Arbeitshöhe: bis 10m.
seitliche Ausladung: bis 8m
Antrieb: Batterie und/oder 230V
Einsatzbereich: Außenbereich

Der mehrmalige Auf- und Abbau, das Versetzen,
Versicherungen (insbesondere
Maschinenbruchversicherung) sowie Anlieferung und
Abholung sind einzukalkulieren.
Bei Bedarf auf Grund gesetzlicher Vorgabe ist ein
Bediener der Maschine mit einzukalkulieren.

Angebot für einen Zeitraum von 1 Woche.

Für eine tägliche Verlängerung ist in Nachstehender
Position ein Angebot abzugeben.
Der Kalkulationsnachweis ist zu hinterlegen für den
Einheitspreis pro Tag.
Menge: 1,000 St

**01.06.0020 Verlängerung Standzeit Gelenkteleskop bis 10m**
Verlängerung Standzeit Gelenkteleskop bis 10m

Kosten je weiteren Tag
Menge: 1,000 d

### 02 Außenanlagen

#### 02.01 Kanal- und Schachtbauanlagen

**02.01.0010 Öffnen und Schließen von Kabelzugschächten**
Öffnen und Schließen von Kabelzugschächten

zum Einziehen von LWL-Kabel, und Cu-Kabel,
Öffnen und Schließen der vorhandenen Kabelzugschächte.
Abmessung der Schachtabdeckung: von 70/70 bis 70/140
mm.
Schachtdeckel gegebenenfalls von Vierkantschrauben und
von
Anrostung zwischen Schacht- und Rahmendeckel lösen.
Schachtdeckel seitlich lagern, und nach Beendigung der
Kabelverlegung,
Kabelzugschacht wieder verschließen, ggf. Schachtdeckel
reinigen,
Rahmendeckel abdichten und ggf. einfetten.
Menge: 15,000 St

**02.01.0020 Kabelzugrohre prüfen**
Kabelzugrohre prüfen

Vor der LWL - Kabelverlegung die vorhandenen
Kabelzugrohre auf Durchgänigkeit
prüfen.
Die Prüfung der Rohre erfolgt von Schacht zu Schacht.
Es sind unbelegte und belegte Rohre auf Durchgänigkeit
zu prüfen.
Inklusive Dokumentation.
Menge: 600,000 m

**02.01.0030 Zugdraht**
Zugdraht

 in die vorhandenen Zugrohre einziehen.
Menge: 600,000 m

### 03 Pot.-ausgleich/ ÜS-Schutz

#### 03.01 Pot.-ausgleich/ ÜS-Schutz

*Hinweis*
Einbauten PAS-Anlage

Bei nachstehend beschriebenen Einbauten ist der
Verdrahtungs- und Klemmenanteil einschließlich
systemgebundenem Zubehör mit einzukalkulieren.

**03.01.0010 Potenzialausgleichsschiene a.P.**
Potenzialausgleichsschiene a.P.

Potenzialausgleichsschiene VDE 0100 mit Abdeckkappe aus
Kunststoff mit Anschluss von 1 Rundstahl bis 10 mm
Durchmesser, 1 Flachstahl bis 30 mm x 3,5 mm und bis zu
8 Leiter je 25 mm2.
Menge: 4,000 St

**03.01.0020 Erdungsbandrohrschelle**
Erdungsbandrohrschelle

Erdungsbandrohrschelle Ausführung Standard NIRO
(27-168mm)
Erdungsbandrohrschellen zum Einbinden von Rohren in den
Potentialausgleich
mit stetig verstellbarem Spannband
Werkstoff: NIRO
Klemmbereich Rohr Ø: 27-168 mm (3/4-6'')
Abmessung Band (H1 x B x L): 570 x 25 x 0,3 mm
Anschluss (ein- / mehrdrähtig): 4-25 mm²
Normenbezug: DIN EN 62561-1
Menge: 6,000 St

**03.01.0030 Bandrohrschelle**
Bandrohrschelle

BS-Bandrohrschelle mit Zacken NIRO (27-168mm)
BS-Bandrohrschelle mit Zacken für das Anbinden von
Rohren mit Oberflächenschutz in den
Blitzschutz-Potentialausgleich nach EN 62305 und
Potentialausgleich nach VDE 0100 Teil 410/540.
Anwendbar für Oberflächen
(z.B. Lacke, Pulverbeschichtungen)
bis zu einer Schichtdicke von 0,2 mm
Werkstoff: NIRO
Klemmbereich Rohr Ø: 27-168 mm (3/4-6'')
Anschluss Rd: 1-2 x 6-8 mm / 1 x 10 mm
Anschluss (ein- / mehrdrähtig): 4-50 mm²
Normenbezug: DIN EN 62561-1
Menge: 10,000 St

**03.01.0040 Anschlussfahne 2m (V4A)**
Anschlussfahne 2m (V4A)

Anschlussfahne mit Klemmstelle an Fundamenterder, Länge
2m,
fertig verlegen und aus Betonschalung herausführen
inkl. Anschluss
als Schraubverbindung.

Material: Edelstahl (V4A, 1.4571)
Querschnitt: ca. 10mm
Menge: 6,000 St

**03.01.0050 Anschluss an Konstruktion**
Anschluss an Konstruktion

erstellen an Konstruktionsteile wie Leuchtenmast, usw.

einschl. Klemmenanteil und Erdungsbandschelle

 "flowdrill" Schraube
Menge: 12,000 St

### 04 Stundenlohnarbeiten

#### 04.01 Stundenlohnarbeiten

*Hinweis*
Stundenlohnarbeiten

Hinweis: Vertragsbedingungen

Für die Ausführung von Leistungen im Stundenlohn gelten
die Technischen Bestimmungen der DIN 19 299 VOB/C
Allgemeine Regelungen sowie alle darin verwiesenen
Richtlinen und Vorschriften.

Alle angebenen Preise für Löhne und Materialien und
Stoffe sind Festpreise und gelten bis zur
Fertigstellung der vertraglichen Leistungen.

Stundenlohnarbeiten dürfen grundsätzlich nur nach
vorheriger Ankündigungen durch den AN und erst nach
Aufforderung /Beauftragung durch den Auftraggeber
ausgeführt werden. Unterbleibt bzw. fehlt die Anordnung
bzw. Zustimmung des Auftraggebers so sind die
Leistungen nach Einheitspreisen und Mengen abzurechnen.
Evtl. nicht im Leistungsverzeichnis enthaltene bzw.
vorgesehene Arbeiten begründen nicht die Abrechnung
nach Stundenlohnpreisen. Vielmehr obliegt es dem
Auftragnehmer, für derartige Leistungen - vor
Ausführung der Arbeiten - ein Nachtragsangebot auf der
Grundlage des Hauptangebotes vorzulegen. Die
Nachweispflicht für die angefallene Leistung obliegt
dem Auftragnehmer. Dies bedeutet, dass der
Auftragnehmer Grund und Aufwand von zusätzlichen, evtl.
Stundenlohn abzurechnenden Leistungen nachträglich
nachzuweisen hat, soweit nicht hierfür die Zustimmung
des Auftraggebers schriftlich vorliegt.

Sämtliche angebotenen Preise sind frei Bau- bzw.
Arbeitsstelle. D. h., dass über die angebotenen
Stundenlohn- bzw. Material- und Gerätepreise hinaus
keine weitere Vergütung für Fahrkosten,
Transportkosten, Hilfsstoffe sowie Warte- und
Pausenzeiten erfolgt. Es werden nur die auf der
Baustelle geleisteteten Arbeits- bzw. Einsatzstunden
vergütet.

Der Auftraggeber hat dafür Sorge zu tragen, dass zur
Ausführung der angeordneten Regiearbeiten das geeignete
Arbeitspersonal (Helfer bzw. Facharbeiter) eingesetzt
wird.

Dem Auftraggeber bleibt es vorbehalten, die
entsprechenden Arbeitskräfte bzw. die Lohngruppe zu
bestimmen. Dies gilt auch für die spätere Anerkennung
der entsprechenden Lohngruppen im Rahmen der
Regieberichte. Die Gegenzeichnung der Regiezettel durch
den Auftraggeber bzw. die Bauleitung kann nicht als
Anerkennung der darin ggf. eingetragenen Lohngruppe
gewertet werden. Es bleibt der Rechnungsprüfung
vorbehalten, eine für die jeweiligen Arbeiten
zutreffende Lohngruppe anzusetzen, soweit der Einsatz
eines höher qualifierzierten Personal nicht vor
Ausführung der jeweiligen Regieleistung ausdrücklich
vom Auftraggeber bzw. der Bauleitung genehmigt wurde.

Für Bauleitungs- und  Aufsichtspersonal erfolgt
grundsätzlich keine Vergütung.

Der Aufwand der beauftragten Stundenlohnarbeiten ist
durch entsprechende Regiezettel täglich zu belegen und
dem Auftraggeber oder dessen Bevollmächtigten
unverzüglich (spätestens innerhalb 1 Woche) zur
Bestätigung vorzulegen. Nachträglich bzw. verspätete
oder gar erst mit Rechnungsstellung vorgebrachte
Stundenlohnarbeiten oder vorgelegte Regiezettel werden
nicht meht anerkannt. Die Beweispflicht für die
Rechtmäßigkeit und Höhe der entsprechenden Leistungen
verbleibt vollständig beim Auftragnehmer.

Die Gegenzeichnung der rechtzeitig vorgelegten
Regieberichte durch den Auftraggeber oder dessen
Bevollmächtigen gilt nicht als Anerkennung oder
Zustimmung zur Abrechnung in Regie. Die Prüfung nach
evtl. Abrechnung über Leistungspositionen wird
ausdrückllich vorbehalten.

Die Mengenänderungsklausel der VOB/B gilt nicht für die
nachfolgenden Regieleistungen.

Leitposition: Löhne
Verrechnungssatz für Löhne. Die Verrechnungssätze sind
auf Anforderung des AG aufgegliedert anzubieten. In
ihnen sind enthalten:
- Lohn- und Gehaltskosten sowie Lohn- u.
Gehaltsnebenkosten
- Sozialkassenbeiträge
- Gemeinkostenanteile
- Wagnis und Gewinn

Zuschläge zu den Verrechnungssätzen für die vom AG
angeordneten oder zu vertretenden Nacht-, Sonn- und
Feiertags- oder sonstige tarifliche Mehrarbeit
(Überstunden) werden in Höhe der tariflichen
Vereinbarungen zusätzlich vergütet. Dies gilt nicht,
wenn der AN diese Mehraufwendungen aufgrund von ihm
selbst verursachten Umständen (Terminverzug o. dgl.) zu
vertreten hat. Sonstige Zuschläge wie Auslöse o. dgl.
werden nicht vergütet.

Hinweis für die Bearbeitung des Angebots:
Soweit der Bieter keine Arbeitskräfte, die in den
nachstehenden Positionen aufgeführt sind, beschäftigt,
so hat er dies anzugeben und als Einheitspreis der
nächsthöheren Vergütungsgruppe, aus der er
Arbeitskräfte beschäftigt einzusetzen. Kosten für
Anfahrt/Abtransport von und zur Baustelle dürfen nicht
berechnet bzw. in die Stundensätze aufgenommen werden.

**04.01.0010 Stundenlohnarbeiten Obermonteur**
Stundenlohnarbeiten Obermonteur

Lohnkosten einschl. aller Montage- und
Erschwerniszulagen sowie Fahr- und Wegegelder.
Abrechnung nach den vom Auftraggeber oder seinen
Beauftragten unterschriebenen Stundenlohnzettel.
Menge: 8,000 h

**04.01.0020 Stundenlohnarbeiten Monteur**
Stundenlohnarbeiten Monteur

Lohnkosten einschl. aller Montage- und
Erschwerniszulagen sowie Fahr- und Wegegelder.
Abrechnung nach den vom Auftraggeber oder seinen
Beauftragten unterschriebenen Stundenlohnzettel.
Menge: 16,000 h

**04.01.0030 Stundenlohnarbeiten Auszubildener/ Helfer**
Stundenlohnarbeiten Auszubildener/ Helfer

Lohnkosten einschl. aller Montage- und
Erschwerniszulagen sowie Fahr- und Wegegelder.
Abrechnung nach den vom Auftraggeber oder seinen
Beauftragten unterschriebenen Stundenlohnzettel.
Menge: 16,000 h

### 05 Dokumentation, Abnahme

#### 05.01 Dokumentation, Abnahme

*Hinweis*
Dokumentation

aller in diesem Leistungsverzeichnis beschriebenen
Anlagen.

*Hinweis*
Dokumentation

Der Auftragnehmer  ist  verpflichtet  eine farbige
Dokumentation mit einem CAD-Programm  zu erstellen.

Er hat diese dem

- Auftraggeber
  2-fach beschrifteten Ordnern in DIN A4- Format
gefaltet
  1-fach auf CD-ROM (.DWG und .DXF und .PDF-Format)

- Fachplaner
  1-fach beschrifteten Ordnern in DIN A4- Format
gefaltet
  1-fach auf CD-ROM (.DWG oder .DXF und .PDF-Format)

Minderungen können nur vom Auftraggeber gesondert
genehmigt werden. Die Unterlagen beinhalten mindestens:

01 Anlagenpläne Maßstab 1:50, die den tatsächlichen
Anlagenkomplex  wiedergeben,  mit Dimensionsangaben,
Verteilerstandorten,  Trassierung und Belegung,
Leitungswege ( inkl. Angaben über Reservehaltung ),
Bezeichnungen usw.

02 Aufbau-  und  Übersichtszeichnungen  der
Verteilerschränke mit der genauen Position  aller
eingebauten Komponenten, zusätzlich 1-fach jedem
Verteilerstandort als Ausdruck DIN A4 beigelegt

03 Rangier- und  Netzlisten,  erstellt mit einem
Tabellenkalkulationsprogramm (MS-EXCEL), zusätzlich
1-fach jedem Verteilerstandort als Ausdruck DIN A4
beigelegt

04 Betriebsanleitung und Funktionsbeschreibung,
ausführliche Beschreibung  der eingsetzten Komponenten
und Anlagen jedoch mindestens beinhaltend:
      - Prospektmaterial
      - Bedienungsanleitung
      - Technische Datenblätter je Anlagenteil
      - Ersatzteillisten
      - Kopie behördlicher Prüfbescheinigungen
      - Werksatteste
  zusätzlich bei jeder Anlage hinterlegt

05 Bescheinigungen  des Herstellers über  eine
durchgeführte Werksprüfung an Geräten und Anlagen

06 Ein Wartungsplan  für das  Bedienungspersonal  mit
genauen Angaben  über Wartungs-, Pflege- und
Reparaturarbeiten zusätzlich bei jeder Anlage
hinterlegt.

07 Meßprotokolle  mit  Angaben  der  verwendeten
Meßgeräte  und Meßverfahren unter Einhaltung der
LV-Vorgabe und den gültigen Normen und Richtlinien.
Alle Meßprotokolle sind zusätzlich in  EXCEL-Listen  zu
übertragen und als PDF-File mit graphischer Darstellung
der Dokumentation beizulegen.

08 Geforderte  Abnahmeprotokolle,  Prüfprotokolle  und
Zeugnisse über Systemzulassungen

09 Aufmaßlisten in MS-Excel in Absprachen mit der
Bauherrschaft jedoch mindesten aufgegliedert nach Lose,
Titel, Positionen, Bauabschnitte, Etagen und Räume in
2-facher Ausführung.
  1x auf Papier mit Durchschlag
  1x auf Datenträger

**05.01.0010 Bestands- und Revisionsunterlagen**
Bestands- und Revisionsunterlagen

wie vor beschrieben erstellen.
Menge: 1,000 Psch

**05.01.0020 Abnahme und Prüfung der elektrischen Anlagen**
Abnahme und Prüfung der elektrischen Anlagen

Die fertige Leistung ist in einer betriebsmäßigen
Prüfung (Funktionsprüfung,
Prüfung der elektrischen Sicherheit) der Anlage,
durchzuführen (nach VDE).
Das Prüfergebnis ist schriftlich zu dokumentieren.
Der Auftragnehmer hat eine Fachkraft zur Prüfung
(kostenneutral) zur
Verfügung zu stellen.

Die erfolgreiche Prüfung der elektrischen Anlage ist
die Grundvoraussetzung zur
Bauherrenabnahme.
Menge: 1,000 Psch

**05.01.0030 Abnahme der elektrischen Anlagen**
Abnahme der elektrischen Anlagen

Die fertige Leistung ist in einer betriebsmäßigen
Prüfung (Funktionsprüfung, Prüfung der elektrischen
Sicherheit) der Anlage, durchzuführen.
Die  Überprüfung ist durch eine unabhängige
Prüfistitution (z.B. TÜV, LGA, o.ä.)
vorzunehmen. Das Prüfergebnis ist schriftlich zu
dokumentieren.
Der Auftragnehmer hat eine Fachkraft zur Prüfung
(kostenneutral) zur
Verfügung zu stellen.

Die erfolgreiche Prüfung der elektrischen Anlage ist
die Grundvoraussetzung zur
Bauherrenabnahme.
Menge: 1,000 Psch

USt %: 19,00
